# Llavero de proximidad, referencia 4515 de Fermax - de Fermax

- Propiedad del archivo: CONSTRUNARIO
- Formato: FIEBDC-3/2012
- Programa: Construnario Versión 3.51
- Fecha de los precios: 08/01/2024
- Divisa: EUR

**FMX04515** u Llavero de proximidad, referencia 4515 de Fermax - de Fermax
Precio: 8.00
Modulacion ASK 125 Khz. Peso: 0,0045 kg Medidas del producto embalado: 0,4x4x3,2 cm EAN 13: 8424299045153 Código EAN: 8424299045153
