# Interface telefónico, referencia 4545 de Fermax - de Fermax

- Propiedad del archivo: CONSTRUNARIO
- Formato: FIEBDC-3/2012
- Programa: Construnario Versión 3.51
- Fecha de los precios: 08/01/2024
- Divisa: EUR

**FMX04545** u Interface telefónico, referencia 4545 de Fermax - de Fermax
Precio: 381.00
Controle el portero electrónico desde el teléfono de la vivienda y desvíe las llamadas del portero a un móvil cuando no esté en casa. El interface telefónico es el complemento perfecto para el portero electrónico. Instalado en la vivienda permite la comunicación y la apertura de puerta desde cualquier teléfono fijo o inalámbrico. Realiza también las funciones de marcador telefónico, de forma que, es posible desviar la llamada procedente del portero electrónico a través de la línea telefónica a un número de teléfono programado. Esta aplicación es muy útil para viviendas particulares cuando el propietario está ausente. Formato carril DIN-10 para facilitar su instalación en el interior de una caja de equipos eléctricos, o bien, se pueden atornillar directamente sobre la pared. La característica principal de este Interface Telefónico es que una única referencia sirve para instalaciones analógicas 4+N e instalaciones VDS. Otras nuevas características respecto a sus predecesores son: - Ajuste de los niveles de audio desde el teléfono. - Posibilidad de cambiar el modo de conversación a half-duplex o modo simplex de forma dinámica. - Acceso remoto desde la línea externa (protegido por un código PIN), a todas las funciones disponibles a los teléfonos internos: activación del relé, programación, conexión a la placa de calle, apertura de puerta,... etc. - Desvío de llamadas. En el caso que no haya una respuesta desde los teléfonos internos, desvío a un segundo teléfono en caso de que el primero no conteste. - Parámetros de temporización configurables. - Compatibilidad con servicios avanzados de telefonía (uso de * y #). - Uso de pausa en el número de llamada externo. - Señalización externa de modo de desvío. El interface acepta diferentes configuraciones y modos de trabajo. Estos son los modos disponibles: - Sistema 4+N: En este modo, el interface funciona con el sistema analógico de placas de calle donde se genera la llamada por un cable individual. En 4+N sólo existe un modo de trabajo: Llamada Individual (SCM). El interface actúa como un terminal telefónico que responde a una sola llamada de las placas de calle. - Sistema VDS: En este modo, el interface trabajará con el sistema VDS, donde se realiza la llamada a través de un comando. En VDS existe la posibilidad de trabajar en dos modos de trabajo diferentes: Llamada Individual (SCM). El interface actúa como un terminal telefónico que responde a una sola llamada de las placas de calle. Llamada Múltiple (MCM).El interface actúa como una pasarela (gateway) entre el sistema VDS y un sistema telefónico (centralita telefónica o una línea telefónica), traduciendo las llamadas VDS a números de teléfono, es decir multi-llamada, para generar llamadas a diferentes extensiones o teléfonos en función de la llamada VDS generada en la placa de calle. De este modo, será posible llamar a diferentes extensiones en una oficina desde la placa de calle, no sólo a una como en los modelos anteriores. ESPECIFICACIONES TÉCNICAS Dimensiones DIN 10: 175x 90 x60 mm Características Técnicas: Temperatura de trabajo: -5ºC a +40ºC Humedad Relativa: 5-90%, sin condensar. Consumos 12Vac (4+N): Reposo: 60mA. Máximo 400mA. Consumos 12Vdc (4+N): Reposo: 125mA. Máximo 470mA. Consumos 18Vdc (VDS): Reposo: 55mA. Máximo 220mA. Peso: 0,5642 kg Medidas del producto embalado: 7,5x23x17,8 cm EAN 13: 8424299045450 Código EAN: 8424299045450
