# Visera placa Marine especial, referencia 4579 de Fermax - de Fermax

- Propiedad del archivo: CONSTRUNARIO
- Formato: FIEBDC-3/2012
- Programa: Construnario Versión 3.51
- Fecha de los precios: 09/01/2024
- Divisa: EUR

**FMX04579** u Visera placa Marine especial, referencia 4579 de Fermax - de Fermax
Precio a consultar. Código EAN: 8424299045795
