# Caja empotrar modelo Marine, referencia 4641 de Fermax. Serie ST1 - de Fermax

- Propiedad del archivo: CONSTRUNARIO
- Formato: FIEBDC-3/2012
- Programa: Construnario Versión 3.51
- Fecha de los precios: 08/01/2024
- Divisa: EUR

**FMX04641** u Caja empotrar modelo Marine, referencia 4641 de Fermax. Serie ST1 - de Fermax
Precio: 50.00
Para realizar la instalación de una placa es necesario colocar una caja en la pared o muro donde posteriormente fijaremos la placa. Las cajas de empotrar marine son metálicas. En el caso que se combinen varias placas, siempre de la misma serie, es necesario la utilización de un juego de separadores (ref. 2289), para un perfecto acoplamiento. Se requiere un juego por cada placa adicional que se instala entre las cajas de empotrar. Disponibles en todas las series. Seleccionar la caja de la serie necesaria, según el caso. SERIE ST1 Medidas: 130x160x55 mm (horizontal-vertical-profundidad). Peso: 0,547522 kg Medidas del producto embalado: 13x16x5,5 cm EAN 13: 8424299046419 Código EAN: 8424299046419
