# Caja superficie modelo Marine, referencia 4646 de Fermax. Serie ST2 - de Fermax

- Propiedad del archivo: CONSTRUNARIO
- Formato: FIEBDC-3/2012
- Programa: Construnario Versión 3.51
- Fecha de los precios: 08/01/2024
- Divisa: EUR

**FMX04646** u Caja superficie modelo Marine, referencia 4646 de Fermax. Serie ST2 - de Fermax
Precio: 285.00
Para realizar la instalación de una placa es necesario colocar una caja en la pared o muro donde posteriormente fijaremos la placa. Para aquellos casos donde no se desee o no se pueda practicar un hueco en la pared para la caja de empotrar (fachadas de mármol, piedra, etc.), se recomienda emplear una caja de superficie. La profundidad es de sólo 55mm., y su diseño se integra perfectamente con la estética de la placa. En caso de combinar varias placas, no se requiere utilizar el juego de separadores. Disponibles en todas las series. Seleccionar la caja de la serie necesaria, según el caso. SERIE ST2 Medidas: 154x244x96 mm (horizontal-vertical-profundidad) Peso: 1,451622 kg Medidas del producto embalado: 15,4x24,4x9,6 cm EAN 13: 8424299046464 Código EAN: 8424299046464
