# Memokey para modelo Marine, referencia 4699 de Fermax - de Fermax

- Propiedad del archivo: CONSTRUNARIO
- Formato: FIEBDC-3/2012
- Programa: Construnario Versión 3.51
- Fecha de los precios: 08/01/2024
- Divisa: EUR

**FMX04699** u Memokey para modelo Marine, referencia 4699 de Fermax - de Fermax
Precio: 457.00
Teclado tipo telefónico que permite la apertura de la puerta al introducir un código de hasta 6 dígitos previamente programado. Sistema de control de acceso autónomo. Para instalaciones en las que se requiere un control de acceso sencillo, sin registro de incidencias, para complementar al portero electrónico y permitir el acceso al edificio a los vecinos, por ejemplo: despachos, pequeñas oficinas, garajes. ESPECIFICACIONES TÉCNICAS Alimentación Autónomo: 12 Vac/Vdc Hasta 100 códigos de usuario - Longitud de códigos de 4 a 6 dígitos. - Activación abrepuertas por Relé de 2 A (NA,NC). Programable 1 a 99 seg o biestable. - Entrada pulsador de salida. - Entrada pulsador de acceso libre (trades). - Salida auxiliar Colector Abierto (150 mA max) para indicar intento de sabotaje o puerta abierta/forzada. - Confirmación mediante sonido de la pulsación de tecla y de la aceptación o rechazo del código introducido. - Programación desde el mismo teclado a través de un código máster. - Alimentación 12 Vac / 12 Vdc - Consumo: 6 mA reposo, 60 mA activo. - Protección IPK 536 Peso: 1,64248 kg Medidas del producto embalado: 21x15,8x7,8 cm EAN 13: 8424299046990 Código EAN: 8424299046990
