# Visera modelo Marine, referencia 4703 de Fermax. Serie ST3 - de Fermax

- Propiedad del archivo: CONSTRUNARIO
- Formato: FIEBDC-3/2012
- Programa: Construnario Versión 3.51
- Fecha de los precios: 08/01/2024
- Divisa: EUR

**FMX04703** u Visera modelo Marine, referencia 4703 de Fermax. Serie ST3 - de Fermax
Precio: 229.00
De gran utilidad para proteger la placa exterior, cuando por su ubicación puede ser afectada por agentes externos como lluvia, nieve, etc. Es aconsejable sellar la visera a la pared con silicona por la parte superior y laterales como protección adicional. Versiones de Viseras para ST1, ST2, ST3 o ST4 Código EAN: 8424299047034
