# Alimentador DIN 4 230VAC/12VAC-1,5A, referencia 4800 de Fermax - de Fermax

- Propiedad del archivo: CONSTRUNARIO
- Formato: FIEBDC-3/2012
- Programa: Construnario Versión 3.51
- Fecha de los precios: 08/01/2024
- Divisa: EUR

**FMX04800** u Alimentador DIN 4 230VAC/12VAC-1,5A, referencia 4800 de Fermax - de Fermax
Precio: 76.00
Se emplea para alimentar los diferentes equipos de una instalación de Fermax. Construidos en material autoextinguible VO. Incluyen un juego de tapas para proteger los terminales de conexión. Formato carril DIN-4 para facilitar su instalación en el interior de una caja de equipos eléctricos, o bien, se pueden atornillar directamente sobre la pared. ESPECIFICACIONES TÉCNICAS Dimensiones DIN 4: 70x 90x60 mm Tensión de entrada: 230 Vac Tensión de salida: 12 Vac Corriente de salida: 1,5A Protección entrada: PTC y fusible de 2,3A Protección salidas: Limitación electrónica para sobrecarga y cortocircuito Frecuencia de entrada: 50-60 Hz Peso: 0,5877 kg Medidas del producto embalado: 11,5x7,5x6,5 cm EAN 13: 8424299048000 Código EAN: 8424299048000
