# Alimentador DIN 10 230VAC/12VAC+18VDC-1.5A, referencia 4810 de Fermax - de Fermax

- Propiedad del archivo: CONSTRUNARIO
- Formato: FIEBDC-3/2012
- Programa: Construnario Versión 3.51
- Fecha de los precios: 08/01/2024
- Divisa: EUR

**FMX04810** u Alimentador DIN 10 230VAC/12VAC+18VDC-1.5A, referencia 4810 de Fermax - de Fermax
Precio: 198.00
Se emplea para alimentar los diferentes equipos de una instalación de Fermax. Construidos en material autoextinguible VO. Incluyen un juego de tapas para proteger los terminales de conexión. Formato carril DIN-10 para facilitar su instalación en el interior de una caja de equipos eléctricos, o bien, se pueden atornillar directamente sobre la pared. ESPECIFICACIONES TÉCNICAS Dimensiones DIN 10: 175x 90 x60 mm Tensión de entrada: 230 Vac Tensión de salida: 12 Vac + 18 Vdc Corriente de salida: 1,5A Protección entrada: PTC y fusible de 2,3A Protección salidas: Limitación electrónica para sobrecarga y cortocircuito Frecuencia de entrada: 50-60 Hz Dispone de dos leds indicadores de funcionamiento: - Led ON encendido: indica que el alimentador está en funcionamiento. - Led OVERLOAD encendido: indica máxima corriente excedida, (será necesario disminuir la carga de la instalación o añadir alimentador/es adicional/es). - Led ON+OVERLOAD parpadeando: indica cortocircuito. Peso: 0,782 kg Medidas del producto embalado: 18x9,5x6,5 cm EAN 13: 8424299048109 Código EAN: 8424299048109
