# Alimentador DIN 6 100-240VAC/18VDC-3.5A, referencia 4830 de Fermax - de Fermax

- Propiedad del archivo: CONSTRUNARIO
- Formato: FIEBDC-3/2012
- Programa: Construnario Versión 3.51
- Fecha de los precios: 08/01/2024
- Divisa: EUR

**FMX04830** u Alimentador DIN 6 100-240VAC/18VDC-3.5A, referencia 4830 de Fermax - de Fermax
Precio: 160.00
Alimentador DIN 6 100-240VAC/18VDC-3.5A, referencia 4830 de Fermax ESPECIFICACIONES TÉCNICAS Dimensiones DIN 6: 105x 90 x60 mm Tensión de entrada: 100-240 Vac Tensión de salida: 18 Vdc Peso: 0,3948 kg Medidas del producto embalado: 11x9,5x6,5 cm Se emplea para alimentar los diferentes equipos de una instalación de Fermax. Construidos en material autoextinguible VO. Incluyen un juego de tapas para proteger los terminales de conexión. Formato carril DIN-10 para facilitar su instalación en el interior de una caja de equipos eléctricos, o bien, se pueden atornillar directamente sobre la pared. Código EAN: 8424299048307
