# Alimentador 24Vcc-2A DIN6, referencia 4840 de Fermax - de Fermax

- Propiedad del archivo: CONSTRUNARIO
- Formato: FIEBDC-3/2012
- Programa: Construnario Versión 3.51
- Fecha de los precios: 08/01/2024
- Divisa: EUR

**FMX04840** u Alimentador 24Vcc-2A DIN6, referencia 4840 de Fermax - de Fermax
Precio: 153.00
Alimentador 24Vcc-2A DIN6, referencia 4840 de Fermax Dimensiones DIN 6: 105x 90 x60 mm Tensión de entrada: 100-240 Vac Tensión de salida: 24 Vdc Corriente máxima de salida: 2A Protección entrada: PTC y fusible de 2,3A Protección salidas: Limitación electrónica para sobrecarga y cortocircuito Dispone de dos leds indicadores de funcionamiento: - Led ON encendido: indica que el alimentador está en funcionamiento. - Led OVERLOAD encendido: indica máxima corriente excedida, (será necesario disminuir la carga de la instalación o añadir alimentador/es adicional/es). - Led ON+OVERLOAD parpadeando: indica cortocircuito. Alimentación: - Sistema BUS 2: 24 Vdc - Sistema DUOX: 18 Vdc Corriente de salida depende de la fuente conectada. Fuentes de hasta 3,5 A. Tensión de entrada Sistema BUS 2: 24 Vdc. Tensión de entrada Sistema DUOX: 18 Vdc. Peso: 0,375043 kg Medidas del producto embalado: 6,4x10,8x9,6 cm EAN 13: 8424299048406 Se emplea para alimentar los diferenes equipos de una instalación de Fermax. Construidos en material autoextinguible VO. Incluyen un juego de tapas para proteger los terminales de conexión. Formato carril DIN-6 para facilitar su instalación en el interior de una caja de equipos eléctricos, o bien, se pueden atornillar directamente sobre la pared. La fuente no puede conectarse directamente al bus, dadas las características de los Sistemas Bus 2 o DUOX, ya que la alimentación y los datos van por los mismos hilos. Esta requiere del Módulo de conexiones. El Módulo conexiones del Alimentador debe estar conectado directamente al bus con la distancia de cable más corta posible. Este módulo evita que la alimentación perturbe el funcionamiento del resto de señales que circulan por el sistema y además será el que permita conectar más fuentes si el sistema lo requiere. Código EAN: 8424299048406
