# Kit portero electrónico una vivienda, modelo City, referencia 4860 de Fermax. 4+N 1 línea (teléfono Loft) - de Fermax

- Propiedad del archivo: CONSTRUNARIO
- Formato: FIEBDC-3/2012
- Programa: Construnario Versión 3.51
- Fecha de los precios: 08/01/2024
- Divisa: EUR

**FMX04860** u Kit portero electrónico una vivienda, modelo City, referencia 4860 de Fermax. 4+N 1 línea (teléfono Loft) - de Fermax
Precio: 130.00
Kit PORTERO 1 vivienda. Instalación: 4+N (1 hilo por vivienda). Los kits de portero para edificios incluyen todo el material necesario para una instalación completa y un funcionamiento inmediato: placa de calle y caja de empotrar, alimentador DIN 12Vac/1,5A (ref.4800) y 1 teléfono LOFT. ESPECIFICACIONES TÉCNICAS Incluye: 4845. Placa CITYLINE 4+N 1/L y caja de empotrar. (Caja de empotrar incluida ref. 8948) Placa de Calle S1: 130(H)x128(V)mm. Caja de empotrar 115(H)x114(V)x45(P)mm. 3393. Teléfono LOFT BASIC 4+N. 4802. Alimentador 12Vac/1A-DIN4. Ampliaciones (sin alimentación extra) Hasta 3 teléfonos LOFT (ref.3393). Código EAN: 8424299048604
