# Kit portero electrónico, modelo City 4+N, referencia 4877 de Fermax. 24 líneas (téléfono Loft) - de Fermax

- Propiedad del archivo: CONSTRUNARIO
- Formato: FIEBDC-3/2012
- Programa: Construnario Versión 3.51
- Fecha de los precios: 08/01/2024
- Divisa: EUR

**FMX04877** u Kit portero electrónico, modelo City 4+N, referencia 4877 de Fermax. 24 líneas (téléfono Loft) - de Fermax
Precio: 910.00
Kit PORTERO 24 viviendas. Instalación: 4+N (1 hilo por vivienda). Los kits de portero para edificios incluyen todo el material necesario para una instalación completa y un funcionamiento inmediato: placa de calle y caja de empotrar, alimentador DIN 12Vac/1,5A (ref.4800) y 24 teléfonos LOFT. ESPECIFICACIONES TÉCNICAS Incluye 4844. Placa CITYLINE 4+N 8AP212 y caja empotrar (Caja de empotrar incluida ref.8858). Placa de calle S8: 130(H)x389(V)mm. Caja de empotrar S8: 115(H)x375(V)x45(P)mm. 3393. Teléfono LOFT BASIC 4+N (24 uds). 4802. Alimentador 12Vac/1A. DIN4. AMPLIACIONES Y ACCESORIOS DE LOS KITS: • 2º Acceso: Solicitar la referencia de la placa incluida en el kit y su caja de empotrar+cambiador de audio (ref.8811) + distribuidor de tensión (ref.8809). • Ampliación en viviendas sin alimentación extra: 3 teléfonos (ref.3393). • Abrepuertas recomendado: Abrepuertas 450N-S(ref.3071). Funcionamiento normal y escudo corto. 12Vac. Código EAN: 8424299048772
