# Kit Proximidad Private, referencia 4905 de Fermax - de Fermax

- Propiedad del archivo: CONSTRUNARIO
- Formato: FIEBDC-3/2012
- Programa: Construnario Versión 3.51
- Fecha de los precios: 08/01/2024
- Divisa: EUR

**FMX04905** u Kit Proximidad Private, referencia 4905 de Fermax - de Fermax
Precio: 365.00
Equipo de control de accesos que permite la entrada a una zona solo a las personas que dispongan de la tarjeta personal habilitada. Para abrir la puerta basta con acercar la tarjeta al lector. Para aplicaciones en oficinas, despachos, almacenes, viviendas unifamiliares, edificos, etc. El sistema permite hasta 400 tarjetas distintas, cada una con un código único e irrepetible. ESPECIFICACIONES TÉCNICAS Incluye: 6992 - Lector de Proximidad 4515 - Llavero de Proximidad 23361 - Tarjeta de Proximidad con banda magnética (5uds) 4802 - Alimentador Código EAN: 8424299049052
