# Kit Memokey para modelo CityLine, referencia 4906 de Fermax - de Fermax

- Propiedad del archivo: CONSTRUNARIO
- Formato: FIEBDC-3/2012
- Programa: Construnario Versión 3.51
- Fecha de los precios: 08/01/2024
- Divisa: EUR

**FMX04906** u Kit Memokey para modelo CityLine, referencia 4906 de Fermax - de Fermax
Precio: 350.00
Equipo de control de accesos con teclado memokey. Indicado para despachos, oficinas, garajes... Permite la apertura de una puerta o un acceso desde el teclado marcando un código PIN. Admite hasta 100 usuarios/códigos distintos. Permite activar otro dispositivo desde el teclado: 2º puerta, alarma, luces, etc. ESPECIFICACIONES TÉCNICAS Incluye: - Lector memokey cityline Ref. 6991 - Alimentador Ref. 4800 Peso: 1,331001 kg Medidas del producto embalado: 7,5x23x17,8 cm EAN 13: 8424299049069 Código EAN: 8424299049069
