# Teclado Wiegand para modelo CityLine, referencia 5190 de Fermax - de Fermax

- Propiedad del archivo: CONSTRUNARIO
- Formato: FIEBDC-3/2012
- Programa: Construnario Versión 3.51
- Fecha de los precios: 08/01/2024
- Divisa: EUR

**FMX05190** u Teclado Wiegand para modelo CityLine, referencia 5190 de Fermax - de Fermax
Precio: 212.00
Este nuevo modelo de placa es más robusto, más lujoso y de mayor calidad estética y funcional. Se caracteriza por su perfil curvo-convexo manteniendo las mismas características de su predecesora. Existe una compatibilidad total entre ambos modelos, asegurando su sustitución y reposición inmediatas. Están fabricadas en aluminio anodizado, de gran resistencia a la intemperie y a cambios climáticos. Incorpora nuevos materiales como el Zamak cromado en testas y pulsadores. Color aluminio. Sistema de control de accesos centralizado. Para instalaciones que se requiera el cambio de código por PC o registro de eventos. Requiere de un controlador centralizado externo como AC-MAX, AC-PLUS o IP AXES. ESPECIFICACIONES TÉCNICAS Alimentación: Autónomo 12 Vcc Centralizado: 12Vcc. Consumo reposo: 12Vcc / 70mA Tª de funcionamiento: [-15ºC, +55ºC] Protocolo teclado Wiegand 4 u 8 bits IPK 5409 Código EAN: 8424299051901
