# Teclado Wiegand para modelo Skyline, referencia 5191 de Fermax - de Fermax

- Propiedad del archivo: CONSTRUNARIO
- Formato: FIEBDC-3/2012
- Programa: Construnario Versión 3.51
- Fecha de los precios: 08/01/2024
- Divisa: EUR

**FMX05191** u Teclado Wiegand para modelo Skyline, referencia 5191 de Fermax - de Fermax
Precio: 161.00
Módulo de control de accesos, para incorporar en placas de portero/videoportero Teclado digital que permite la apertura de la puerta al introducir un código de 4 a 6 dígitos previamente programado, en el controlador central, necesario para su funcionamiento. Skyline es la línea de placas de calle de tipo "modular". Este nuevo modelo de placa es más robusto, más lujoso y de mayor calidad estética y funcional. Se caracteriza por su perfil curvo-convexo. Están fabricadas en aluminio anodizado, de gran resistencia a la intemperie y a cambios climáticos. Incorpora nuevos materiales como el zamak cromado en testas y pulsadores. Para instalaciones de control de accesos centralizado, en las que se requiere cambio de código por PC o registro de eventos, para complementar al portero electrónico y permitir el acceso al edificio a los vecinos, por ejemplo: despachos, oficinas, garajes. ESPECIFICACIONES TÉCNICAS Alimentación: Autónomo 12 Vcc Centralizado: 12Vcc. Consumo reposo: 12Vcc / 70mA Tª de funcionamiento: [-15ºC, +55ºC] Protocolo teclado Wiegand 4 u 8 bits IPK 5407 Código EAN: 8424299051918
