# Mando ref Keysingle Plus2, referenvia 5231 de Fermax. 2 pulsadores - de Fermax

- Propiedad del archivo: CONSTRUNARIO
- Formato: FIEBDC-3/2012
- Programa: Construnario Versión 3.51
- Fecha de los precios: 08/01/2024
- Divisa: EUR

**FMX05231** u Mando ref Keysingle Plus2, referenvia 5231 de Fermax. 2 pulsadores - de Fermax
Precio: 40.00
Mando ref Keysingle Plus2 (2 pulsadores) Código EAN: 8424299052311
