# Lector de huella USB Inkey-Mini, referencia 5234 de Fermax - de Fermax

- Propiedad del archivo: CONSTRUNARIO
- Formato: FIEBDC-3/2012
- Programa: Construnario Versión 3.51
- Fecha de los precios: 08/01/2024
- Divisa: EUR

**FMX05234** u Lector de huella USB Inkey-Mini, referencia 5234 de Fermax - de Fermax
Precio: 420.00
Lector de huella USB Inkey-Mini, referencia 5234 de Fermax Instalación en superficie interior o exterior. Grado de protección IP 65. Lector proximidad MIFARE integrado. Display 1,8” navegable mediante pulsaciones en el lector óptico. Funcionamiento autónomo: Alimentación 12Vcc. (Requiere ref. 4813) Gestión de 5.000 huellas. Memoria de 200.000 eventos. Permite el clonado de huellas mediante un pendrive USB. Hasta 150 lectores en red. Añadir relé (ref. 2013 o ref. 3491) para conectar el abrepuertas eléctrico. Funcionamiento centralizado: Conexión Wiegand 34 (IP AXES) e IP (software de gestión de huellas gratuito en www.fermax.com INKEY-MINI). CARACTERÍSTICAS TÉCNICAS Alimentación: 12Vcc/300mA Tª de funcionamiento: [-20ºC, +40ºC] Humedad: [10%, 80%] sin condensación. Compatibilidad: Tarjetas/llaveros MIFARE (13,56MHz) Capacidad 5.000 huellas. Máximo 200.000 eventos. Hasta 150 lectores en red Protocolo proximidad Wiegand output. Tipo sensor: Sensor Óptico. Rango de Frecuencia: 13.56MHz (RFID) CPU 32 bits. RAM 256MB Peso: 0,331 kg Medidas del producto embalado: 9x14,6x5,8 cm EAN 13: 8424299052335 Lector de huella INKEY-MINI, de perfil estrecho y diseño compacto, montaje en superficie. Permite trabajar como un lector autónomo o con el sistema centralizado IP AXES en modo Wiegand, dando de alta las huellas desde el propio lector. Con el software INKEY-MINI y añadiendo el lector de huella USB Ref.5234, también es posible dar altas de huella desde el PC, por IP. Código EAN: 8424299052342
