# Kit tiendas RF 868MHZ, referencia 5249 de Fermax - de Fermax

- Propiedad del archivo: CONSTRUNARIO
- Formato: FIEBDC-3/2012
- Programa: Construnario Versión 3.51
- Fecha de los precios: 08/01/2024
- Divisa: EUR

**FMX05249** u Kit tiendas RF 868MHZ, referencia 5249 de Fermax - de Fermax
Precio: 245.00
Este Kit de Radiofrecuencia permite la apertura de la puerta a distancia a través de un mando RF. En la puerta, se requiere de un receptor que puede ubicarse tanto en el interior (ideal para tiendas y garajes) como en el exterior. El mando cuenta con un código exclusivo por usuario que ofrece la máxima seguridad y alcanza una distancia de hasta 100 metros mediante la banda de frecuencia 868Mhz. Y gracias a su avanzado sistema de transmisión APS (Approaching System), se puede activar el mando aún estando fuera de cobertura del receptor. Se irá transmitiendo repetitivamente la señal durante 15 segundos mientras el usuario se aproxima a la puerta y hasta el momento de la apertura de la misma. El mando incluye dos pulsadores que permitirán, además de abrir la puerta, accionar una segunda función como activar o desactivar una luz o el aire acondicionado, apertura de una segunda puerta… El kit incluye receptor RF de hasta 500 códigos, alimentador ref.4802 y 3 mandos KeySingle Mini. ESPECIFICACIONES TÉCNICAS BASIC-2B Frecuencia: 868,35MHz Codificación: Código cambiante de alta seguridad Memoria: 500 códigos Número de relés: 2 relés (Relé1 (monoestable) y Relé 2 (monoestable/biestable)) Alimentación: 12/24Vac/dc ±10% Contactos relé: 1A Consumo reposo / funcionamiento: 60mA / 90mA Temperatura funcionamiento: -20ºC a +85ºC Estanqueidad: IP54 (con prensaestopas IP65) Dimensiones: 63x74x25mm Dimensiones caja: 82x190x40mm EAN 13: 8424299052496 Código EAN: 8424299052496
