# Receptor RF Axeskey Basic-2B 12-24V, referencia 5250 de Fermax - de Fermax

- Propiedad del archivo: CONSTRUNARIO
- Formato: FIEBDC-3/2012
- Programa: Construnario Versión 3.51
- Fecha de los precios: 08/01/2024
- Divisa: EUR

**FMX05250** u Receptor RF Axeskey Basic-2B 12-24V, referencia 5250 de Fermax - de Fermax
Precio: 136.00
Receptor autónomo alimentado a 12/24Vac/dc, permite la gestión de hasta 500 códigos de mandos RF 868Mhz. Un canal (pulsador del emisor) puede accionar uno u otro relé o los dos relés simultáneamente. Permitiendo la apertura remota de puertas peatonales y vehiculares mediante mando a distancia de hasta 100mts. Permite tanto programación manual como vía radio. El receptor incluye dos relés de serie uno configurado en monoestable y el otro permite la configuración de monoestable=impulsional o biestable mediante un jumper (imp/bies) en el propio receptor. Monoestable=Impulsional se activa el relé durante 2 sg por cada pulsación del emisor. Biestable. Se activa el relé y se desactiva por cada pulsación del emisor. ESPECIFICACIONES TÉCNICAS BASIC-2B Frecuencia: 868,35MHz Codificación: Código cambiante de alta seguridad Memoria: 500 códigos Número de relés: 2 relés Alimentación: 12/24Vac/dc ±10% Contactos relé: 1A Consumo reposo / funcionamiento: 60mA / 90mA Temperatura funcionamiento: -20ºC a +85ºC Estanqueidad: IP54 (con prensaestopas IP65) Dimensiones: 63x74x25mm Dimensiones caja: 82x190x40mm Medidas del producto embalado: 4,5x8,4x18,5 cm EAN 13: 8424299052502 Código EAN: 8424299052502
