# Mando RF Keysingle Mini, referencia 5259 de Fermax - de Fermax

- Propiedad del archivo: CONSTRUNARIO
- Formato: FIEBDC-3/2012
- Programa: Construnario Versión 3.51
- Fecha de los precios: 08/01/2024
- Divisa: EUR

**FMX05259** u Mando RF Keysingle Mini, referencia 5259 de Fermax - de Fermax
Precio: 31.00
Emisor de RF con código de seguridad programable. Permite realizar la apertura de puertas a distancia de hasta 100mts. Permite realizar la apertura de la puerta en accesos con receptores o controladores de radiofrecuencia (RF) de 868Mhz. Dispone de pulsador/es para accionar la apertura de puerta, led indicativo de pulsación y verificación de funcionamiento de pila interna. Dispone de 2 pulsadores. Cada emisor lleva marcado el código identificador en el mando. Es necesario dar de alta el código del mando en el receptor. ESPECIFICACIONES TÉCNICAS Frecuencia de trabajo: 868Mhz (fija) Potencia radiada: < 1mW Alimentación: Pila 3Vdc CR2032/12mA Temperatura func.: -20ºC a 55ºC Dimensiones: 55x30x10mm Medidas del producto embalado: 5,7x1x4,2 cm EAN 13: 8424299052595 Código EAN: 8424299052595
