# Receptor RF-Wiegand 12 VDC, referencia 5266 de Fermax - de Fermax

- Propiedad del archivo: CONSTRUNARIO
- Formato: FIEBDC-3/2012
- Programa: Construnario Versión 3.51
- Fecha de los precios: 08/01/2024
- Divisa: EUR

**FMX05266** u Receptor RF-Wiegand 12 VDC, referencia 5266 de Fermax - de Fermax
Precio: 208.00
Interface de radiofrecuencia para integrar los mandos a distancia de la gama AXESKEY 868Mhz en una central de control de accesos, AC Plus 4410 junto con el controlador de puerta 4420, o en sistemas IP_AXES directamente. Permitiendo también añadir identificadores manos libres junto con la antena HF Hands-free correspondiente. El receptor codifica la señal del emisor en tres protocolos distintos según su configuración: Clock&Data, Wiegand 26 y Wiegand 37. ESPECIFICACIONES TÉCNICAS Alimentación: 12V dc (9Vdc-21Vdc) Frecuencia: 868,35MHz Consumo reposo / funcionamiento: 14mA/36mA Temperatura de funcionamiento: -20ºC a +85ºC Estanqueidad: IP54 (con prensaestopas IP65) Dimensiones: 82x190x40mm Código EAN: 8424299052663
