# Controlador autónomo WG 1 pta, referencia 5276 de Fermax - de Fermax

- Propiedad del archivo: CONSTRUNARIO
- Formato: FIEBDC-3/2012
- Programa: Construnario Versión 3.51
- Fecha de los precios: 08/01/2024
- Divisa: EUR

**FMX05276** u Controlador autónomo WG 1 pta, referencia 5276 de Fermax - de Fermax
Precio: 118.00
Los controladores wiegand permiten dotar a la instalación de control de accesos de una seguridad anti-sabotaje al incorporar el mecanismo de apertura de puerta y la conexión de boton de salida. El controlador incluye un teclado de programación Infrarrojo para la programación y mantenimiento de la instalación. Características -1.000 usuarios. -Modos de funcionamiento: Tarjeta, tarjeta o teclado, tarjeta con teclado y multi tarjetas/teclado válidos. -Permite la conexión de 1 lector con salida Wiegand 26. -Permite teclados que transmiten en 4 bits, 8bits(ASCII), o 10 bits Numero tarjeta virtual. -Incluye teclado de programación remota con Infrarrojos. -Permite función de tarjeta Master Altas y tarjeta Master Bajas. ESPECIFICACIONES TÉCNICAS Capacidad usuarios: 1.000 Modos de acceso: Tarjeta, Tarjeta o Teclado (PIN), tarjeta + teclado (PIN) Alimentación: 12Vdc (9-24VDC) Consumo reposo / funcionamiento: 20mA / 110mA *Rele: 1 salida de relé de 2A Máximo. (salida 12Vdc/2A según alimentación) Tiempo de salida regulable: Se puede configurar internamente para que de contacto seco (libre de potencial). 1-99 segundos (5 segundos programados por defecto) Protocolo: Wiegand 26bits Material: ABS Temperatura de funcionamiento: -20ºC a +60ºC Dimensiones: 54mm × 65mm × 9mm Medidas del producto embalado: 3x10,9x11,7 cm EAN 13: 8424299052762 Código EAN: 8424299052762
