# Pulsador empotrar (Sbutton 1), referencia 5287 de Fermax - de Fermax

- Owner of the file: CONSTRUNARIO
- Format: FIEBDC-3/2012
- Program: Construnario Versión 3.51
- Date of prices: 08/01/2024
- Currency: EUR

**FMX05287** u Pulsador empotrar (Sbutton 1), referencia 5287 de Fermax - de Fermax
Price: 23.00
Door release buttons are the most common and the most frequently used in the access control systems. Mainly used by public institutions, banks, large, small and medium-sized enterprises, stores and residences. Stainless steel Panel with Elegant Style. 500.000 Cycles tests. Three Contact Output. Suitable for all kinds of Locks Releases. ESPECIFICACIONES TÉCNICAS Standard Structure: Stainless steel Panel, Steel Button. Current Rating: 3A@36VDC MAX. Operating Humidity: 0-95% (relative humidity). Output Contact: NO/NC/COM. Mechanical Life: 500.000 tested. Operating temp: 10~+55?(14-131F). Dimensions: 86(L) x 28(W) x 20(H) (mm) Medidas del producto embalado: 4x10,3x9 cm EAN 13: 8424299052878 Código EAN: 8424299052878
