# Pulsador empotrar (Sbutton 5), referencia 5288 de Fermax - de Fermax

- Propiedad del archivo: CONSTRUNARIO
- Formato: FIEBDC-3/2012
- Programa: Construnario Versión 3.51
- Fecha de los precios: 08/01/2024
- Divisa: EUR

**FMX05288** u Pulsador empotrar (Sbutton 5), referencia 5288 de Fermax - de Fermax
Precio: 25.00
Pulsador de superficie, normalmente abierto, recomendado para todo tipo de puertas incluso de marcos estrechos. Montaje en superficie. ESPECIFICACIONES TÉCNICAS Especificaciones: Tamaño: 83(alto)x32(ancho)x25(profundo) (mm) Corriente máxima: 3A @ 36VDC Max Humedad de funcionamiento: 0-95% (humedad relativa) Material: Aleación de Plata, botón de acero. Salida de contacto: NO COM Vida mecánica: 500.000 pulsaciones Medidas del producto embalado: 3,2x3,9x9,3 cm EAN 13: 8424299052885 Código EAN: 8424299052885
