# Receptor RF Axeskey Basic mini 12-24 V, referencia 5291 de Fermax - de Fermax

- Propiedad del archivo: CONSTRUNARIO
- Formato: FIEBDC-3/2012
- Programa: Construnario Versión 3.51
- Fecha de los precios: 08/01/2024
- Divisa: EUR

**FMX05291** u Receptor RF Axeskey Basic mini 12-24 V, referencia 5291 de Fermax - de Fermax
Precio: 101.00
ESPECIFICACIONES TÉCNICAS BASIC-MINI Frecuencia: 868,35MHz Codificación: Código cambiante de alta seguridad Memoria: 500 códigos Número de relés: 1 relé Alimentación: 12/24Vac/dc ±10% Contactos relé: 3A Consumo reposo / funcionamiento: 60mA / 90mA Temperatura funcionamiento: -20ºC a +55ºC Dimensiones: 60x44x18mm Receptor que permite, por radiofrecuencia, la apertura de la puerta a distancia. Estos sistemas constan de un RECEPTOR que se instala cerca de la puerta y varios EMISORES que envían un código cuando se pulsa el botón de transmisión que incorporan. Al recibir el código, el RECEPTOR cierra un circuito que activa el abrepuertas, el automatismo de una puerta, etc. Sólo los “emisores RF” autorizados, accionarán el dispositivo. Sistema de control de acceso autónomo alimentado a 12/24Vac/dc. Para instalaciones en las que se requiere un control de acceso sencillo, sin registro de incidencias, para complementar al portero electrónico y permitir el acceso al edificio a los vecinos, por ejemplo: despachos, pequeñas oficinas, garajes. Gestiona hasta 500 códigos de mandos RF 868Mhz. Dispone de una salida de relé libre de potencial configurado en monoestable. Permite tanto programación manual como por software UserPlus mediante el kit de programación 5258. Monoestable=Impulsional se activa el relé durante 2 sg por cada pulsación del emisor. Código EAN: 8424299052915
