# Lector proximidad Resistant WG, referencia 5296 de Fermax. Dimensiones reducidas - de Fermax

- Propiedad del archivo: CONSTRUNARIO
- Formato: FIEBDC-3/2012
- Programa: Construnario Versión 3.51
- Fecha de los precios: 08/01/2024
- Divisa: EUR

**FMX05296** u Lector proximidad Resistant WG, referencia 5296 de Fermax. Dimensiones reducidas - de Fermax
Precio: 100.00
Lector de proximidad antivandálico, de perfil estrecho y reducidas dimensiones. Permite trabajar en modo autónomo o centralizado, dependiendo del controlador Wiegand 26 al que se conecte. MODO AUTÓNOMO CON CONTROLADOR EXTERNO REF. 5276 Capacidad máxima de hasta 1.000 usuarios. Controlador MINI: - Salida relé 2A. Por defecto suministra 12Vcc entre bornas GND, NO. Cambiando unos jumpers internos se convierte en contacto seco. Configurable de 1-99 (5sg por defecto) o en biestable (al presentar la tarjeta el relé se activa y al volver a presentarla se desactiva). - Entrada pulsador de salida. GND, OPEN. El controlador permite hasta 2 tipos diferentes de acceso al instalar un lector de proximidad. - Solo tarjeta - Multitarjeta. Al presentar entre 2 y 9 tarjetas válidas se abrirá la puerta. El tipo de acceso Multitarjeta, permite que el usuario tenga que estar siempre acompañado. Por ejemplo, si se programa con 3 identificadores el controlador, para poder accionar la puerta, el usuario presentará su tarjeta válida y hasta que no se presenten dos tarjetas adicionales válidas (ejemplo las de los vigilantes) la puerta no se abrirá. A cada usuario se le asocia un número de identificador llamado ID (1-999). Los usuarios con ID (1-999) son usuarios estándar que al presentar una tarjeta válida abrirán la puerta. El controlador se suministra con dos tarjetas masters que permiten dar de alta o baja tarjetas o llaveros. MODO CENTRALIZADO CON CONTROLADOR EXTERNO REF. 4420 Para acceder a la base de datos de usuarios en un PC o permitir el acceso a más de 1.000 personas este lector de proximidad Wiegand 26 se puede conectar directamente a un controlador de puerta (ref.4420) para que pueda instalarse en un sistema centralizado como el AC+, el cual le permitirá tener un registro de entradas y salidas sabiendo hora, usuario y acceso. Para realizar este tipo de instalación es necesario añadir al lector un controlador de puerta (ref.4420) y una central (ref.4410), la cual se conectará a PC mediante USB (ref. 24661) o por IP (ref. 2466 + ref. 1087). Permitiendo tener un registro de entradas y salidas del acceso con una memoria de hasta 3.000 registros sin tener un PC online. Este sistema permitirá la gestión de hasta 2.046 usuarios por PC y podrá acceder a la base de datos de los usuarios y visualizar en tiempo real u offline el registro de eventos. ACCESORIOS Ref. 1076 CONTACTO MAGNÉTICO. Sensor de Puerta. Ref. 5287 PULSADOR EMPOTRAR Ref. 5288 PULSADOR SUPERFICIE Ref. 67501 ABREPUERTAS UNIV. 990N-P22 10-24V MAX (Abrepuertas con armadura corta de funcionamiento normal con pestillo ajustable) Ref. 4813 ALIMENTADOR 12Vdc/2A Ref. 4802 ALIMENTADOR 12Vac/1A ESPECIFICACIONES TÉCNICAS CARACTERÍSTICAS MECÁNICAS APARIENCIA Aluminio 3 mm Sistema de fijación en superficie. Tornillos ocultos. IP66 DIMENSIONES Montaje en superficie (48(H) x 103(V) x 20(P) mm. CARACTERÍSTICAS TÉCNICAS Alimentación: Autónomo 12 Vcc (9-24Vcc) Centralizado: 12Vcc. Consumo reposo: 12Vdc / 25mA Tª de funcionamiento: [-20ºC, +60ºC] Humedad: [10%, 95%] Compatibilidad: Tarjetas/llaveros EM(125KHz), MIFARE (13,56MHz) y HID (ISOProxII, 125KHz) Protocolo proximidad Wiegand 26. Potencia radiada RF: 125KHz: 4.382dBuA/m, 13,56MHz: 2.02dBuA/m. ESPECIFICACIONES TÉCNICAS CABLEADO AUTÓNOMO (con controlador externo ref. 5276) +DC (Rojo): Positivo alimentación 12Vcc GND (Negro): Negativo alimentación 12Vcc D0 (Verde), D1 (Blanco): Conexión Wiegand 26. LED (Marrón): Control LED BZ (Amarillo): Señal acústica. CABLEADO CENTRALIZADO (con controlador externo ref. 4420) + (Rojo): Positivo alimentación 12Vcc - (Negro): Negativo alimentación 12Vcc DT (Verde), CK (Blanco): Conexión Wiegand26 G (Marrón): Control led. Buz (Amarillo): Señal acústica. Código EAN: 8424299052960
