# Teléfono modelo iLOFT VDS extra, referencia 5601 - de Fermax

- Propiedad del archivo: CONSTRUNARIO
- Formato: FIEBDC-3/2012
- Programa: Construnario Versión 3.51
- Fecha de los precios: 08/01/2024
- Divisa: EUR

**FMX05601** u Teléfono modelo iLOFT VDS extra, referencia 5601 - de Fermax
Precio: 70.00
Terminal de audio. Instalado en las viviendas, permite la comunicación con la placa de calle y la apertura de la puerta. Permite la comunicación en modo manos libres. Un nuevo concepto de teléfono para la vivienda. Un diseño integrado, acorde a las nuevas tendencias y estilos de vida, sencillo y funcional que aúna calidad y diseño. Líneas puras. Una silueta suspendida en la pared, apenas dibujada: es iLoft, el teléfono de FERMAX más innovador. Compacto. Un equipo de aspecto extraplano, en el que la calidad y el cuidado de sus materiales, y la simplicidad de sus líneas, se unen para ofrecer un diseño arquitectónico, minimalista y sutil. Está fabricado en plástico ABS de alto impacto y cuenta con un acabado espejo pulido para su fácil limpieza. De instalación mural y fácil fijación. Sistema VDS: Sistema de portero de instalación simplificada, que no emplea hilos de llamada por vivienda. La llamada se efectúa mediante la transmisión de un código de llamada digital generado por el amplificador VDS. El amplificador VDS incluye de serie sintetizador de voz. Al accionarse el abrepuertas se emite un mensaje: "puerta abierta, cierre después de entrar". Los terminales de vivienda requieren de una sencilla programación que se realiza desde la placa de calle o desde el propio teléfono. Mediante esta programación se asigna a cada terminal un código de llamada. La comunicación es privada. Cableado Audio: bus de 3 hilos. Distancia máxima desde primer acceso a última vivienda: 200 m. ESPECIFICACIONES TÉCNICAS Atornillable en superficie. Alimentación: 18 Vdc. Botón para activar/desactivar el audio. Botón de abrepuertas y llamada a conserje. 5 melodías de llamada seleccionables. Control de volumen secuencial. Funcionamiento manos libres total, una vez activado el canal placa de calle-vivienda, la comunicación es simultánea (full duplex). Opción cambio de funcionamiento manos-libres a pulse-y-hable (press to talk), necesario en ambientes muy ruidosos. 3 leds de señalización: - Azul: llamando/en comunicación. - Verde: función apertura automática activada. - Rojo: función no molestar – volumen off Comunicación privada. Secreto de conversación. Tiempo máximo de conversación: 90 segundos. Timbre de puerta: para conexión directa del pulsador de llamada de la vivienda al teléfono. Dispone conexión prolongador de llamada o activador de luces y timbres. Dispone de 1 pulsador para funciones adicionales. Temperatura de funcionamiento: 5 , +40 °C Dimensiones: 146 (alto) x 90 (ancho) x 20 (profundo) mm Consumo: - en reposo: 24 mA. - activo: 100 mA Código EAN: 8424299056012
