# Soporte sobremesa para teléfono modelo iLoft, referencia 5636 de Fermax - de Fermax

- Propiedad del archivo: CONSTRUNARIO
- Formato: FIEBDC-3/2012
- Programa: Construnario Versión 3.51
- Fecha de los precios: 08/01/2024
- Divisa: EUR

**FMX05636** u Soporte sobremesa para teléfono modelo iLoft, referencia 5636 de Fermax - de Fermax
Precio: 164.00
Para Teléfonos iLOFT Soporte de acero inoxidable que incluye una protección en la superficie de asiento mediante cuatro pies autoadhesivos, que evitan el deslizamiento y absorben pequeñas irregularidades de la superficie. Disponible con los accesorios de montaje. Pasos de instalación y montaje: - Montar la base del teléfono sobre el soporte y fijarlo con los tornillos suministrados. - En sistema VDS conectar las regletas y el cable de acuerdo al código de colores de la Roseta o Caja de conexiones de la pared y la instalación. - En instalaciones IP, conectarlo mediante el cable de red, sin protección en los conectores RJ45 para facilitar su abroche. - Después de la conexión con su sistema correspondiente, montar el frontal del teléfono. - Situar la Abrazadera adhesiva para guiado del cable. Material incluido: • Soporte de acero inoxidable. • Cuatro tornillos de M3 x 5. • Cordón telefónico 8 vías 2 metros blanco. • Roseta Superficie Frontal blanca o Caja de conexiones (8 bornas). • Tornillos y tacos para montaje de roseta o caja de conexiones. • Abrazadera adhesiva para guiado del cable. • Instrucciones de montaje. ESPECIFICACIONES TÉCNICAS Peso: 0,6156444 kg Medidas del producto embalado: 10x16,2x10,5 cm EAN 13: 8424299056364 Código EAN: 8424299056364
