# Manguera vídeo digital, referencia 5919 de Fermax. 3+COAX 1m rollo 100m - de Fermax

- Propiedad del archivo: CONSTRUNARIO
- Formato: FIEBDC-3/2012
- Programa: Construnario Versión 3.51
- Fecha de los precios: 08/01/2024
- Divisa: EUR

**FMX05919** m Manguera vídeo digital, referencia 5919 de Fermax. 3+COAX 1m rollo 100m - de Fermax
Precio: 4.00
SISTEMAS MDS Buses en Sistema MDS Digital (cableado): - Sólo AUDIO: *Bus de Placas: 4 hilos + Par trenzado apantallado. * Bus interconexión centrales (red FXL): 4 hilos + Par trenzado apantallado. * Bus de Decoders: 4 hilos + Par trenzado apantallado. - AUDIO + VIDEO: * Bus de Placas: 7 hilos + Par trenzado apantallado + coax * Bus interconexión centrales (red FXL): 4 hilos + Par trenzado apantallado + coax . * Bus de Decoders+Distribuidor de Video: 6 hilos + Par trenzado apantallado + coax. Buses en Sistema MDS Direct (cableado): - Sólo AUDIO: * Bus de Placas: 4 hilos + Par trenzado apantallado. * Bus de Entrada General a Bloques Interiores o Bus entre Bloques Interiores: 4 hilos + Par trenzado apantallado. * Bus de Decoders: 4 hilos + Par trenzado apantallado. - AUDIO + VIDEO: * Bus de Placas: 7 hilos + Par trenzado apantallado + coax * Bus de Entrada General a Bloques Interiores o Bus entre Bloques Interiores: 4 hilos + Par trenzado apantallado + coax . * Bus de Decoders+Distribuidor de Video: 6 hilos + Par trenzado apantallado + coax. Buses en Sistema MDS City (cableado): - Sólo AUDIO: * Bus de Placas: 4 hilos + Par trenzado apantallado. * Bus de Entrada General (MDS Digital o MDS Direct) a Bloques Interiores: 4 hilos + Par trenzado apantallado. * Bus entre Bloques Interiores: 4 hilos + Par trenzado apantallado. * Bus de Decoders: 4 hilos + Par trenzado apantallado. - AUDIO + VIDEO: * Bus de Placas: 7 hilos + Par trenzado apantallado + coax * Bus de Entrada General (MDS Digital o MDS Direct) a Bloques Interiores: 4 hilos + Par trenzado apantallado +coax. * Bus entre Bloques Interiores: 4 hilos + Par trenzado apantallado + coax . * Bus de Decoders+Distribuidor de Video: 6 hilos + Par trenzado apantallado + coax. SISTEMAS ADS - Sólo AUDIO: 3 hilos - AUDIO + VIDEO: 3 hilos + coax SISTEMAS 4+N - Sólo AUDIO: 4 hilos comunes + n hilos de llamada - AUDIO + VIDEO: 7 hilos comunes + n hilos de llamada + coax La instalación de los sistemas MDS se limita a un cableado tipo BUS. Una manguera de cables va recorriendo la instalación vertical en el edificio conectando la placa exterior de calle con las viviendas y también interconectando los distintos bloques en caso de una urbanización. * Ref. 5919 BUS VIDEO: - manguera 3 hilos de 1 mm2 + coaxial - Para conexión entre telecámara de la placa-distribuidores video. - Se suministra en bobinas de 100 metros. ESPECIFICACIONES TÉCNICAS Fermax suministra una serie de MANGUERAS especialmente diseñadas para instalaciones MDS. Las mangueras de Fermax Ref. 5918 y Ref. 5919 son válidas para distancias de hasta 300 metros. Tenemos varios tipos de BUS en la instalación: * Ref. 5918 BUS AUDIO + DATOS: - manguera 4 hilos de 1 mm2 +par trenzado apantallado (2 x 0,5 mm2). - Para interconexión entre placas-decoders-centrales. - Se suministra en bobinas de 100 metros. * Ref. 5919 BUS VIDEO: - manguera 3 hilos de 1 mm2 + coaxial - Para conexión entre telecámara de la placa-distribuidores video. - Se suministra en bobinas de 100 metros. * Ref. 59200 BUS CONEXIÓN MONITOR - manguera 3 hilos de 1 mm2 + 8 hilos de 0,5 mm2 + coaxial. - Para interconexión en planta entre decoder+distibuidor y monitor de la vivienda. - Se suministra en bobinas de 100 metros. * Ref. 5922 BUS CONEXIÓN TELÉFONO: - manguera 6 hilos de 0,5 mm2 - Para interconexión en planta entre decoder y teléfono de la vivienda. - Se suministra en bobinas de 50 metros. Peso: 0,11 kg Medidas del producto embalado: 14x33x33 cm EAN 13: 8424299059198 Código EAN: 8424299059198
