# Manguera telefonía, referencia 5922 de Fermax. 6x0,5 1 m (rollo 100 m) - de Fermax

- Propiedad del archivo: CONSTRUNARIO
- Formato: FIEBDC-3/2012
- Programa: Construnario Versión 3.51
- Fecha de los precios: 08/01/2024
- Divisa: EUR

**FMX05922** m Manguera telefonía, referencia 5922 de Fermax. 6x0,5 1 m (rollo 100 m) - de Fermax
Precio: 3.00
ESPECIFICACIONES TÉCNICAS Peso: 6 kg Medidas del producto embalado: 9x27x27 cm EAN 13: 8424299059228 Código EAN: 8424299059228
