# Cable duox paral. 2x1 rojo/negro 100 m, referencia 5925 de Fermax - de Fermax

- Propiedad del archivo: CONSTRUNARIO
- Formato: FIEBDC-3/2012
- Programa: Construnario Versión 3.51
- Fecha de los precios: 08/01/2024
- Divisa: EUR

**FMX05925** m Cable duox paral. 2x1 rojo/negro 100 m, referencia 5925 de Fermax - de Fermax
Precio: 2.00
EAN: 8424299059259 Código EAN: 8424299059259
