# Abrepuertas estándar 540N-524-S MAX, referencia 6790 de Fermax - de Fermax

- Propiedad del archivo: CONSTRUNARIO
- Formato: FIEBDC-3/2012
- Programa: Construnario Versión 3.51
- Fecha de los precios: 08/01/2024
- Divisa: EUR

**FMX06790** u Abrepuertas estándar 540N-524-S MAX, referencia 6790 de Fermax - de Fermax
Precio: 40.00
EAN: 8424299067902 Código EAN: 8424299067902
