# Lector proximidad WG Mifare/EM City, referencia 6958 de Fermax - de Fermax

- Propiedad del archivo: CONSTRUNARIO
- Formato: FIEBDC-3/2012
- Programa: Construnario Versión 3.51
- Fecha de los precios: 08/01/2024
- Divisa: EUR

**FMX06958** u Lector proximidad WG Mifare/EM City, referencia 6958 de Fermax - de Fermax
Precio: 213.00
Lector que permite la apertura de la puerta al acercar una tarjeta o llavero de proximidad multifrecuencia (EM (125KHz), MIFARE (13,56MHz) y HID (125KHz, ISOProxII). Solo las tarjetas o llaveros autorizados accionarán el dispositivo. No es necesario un contacto físico. Confirmación acústica de la aceptación o rechazo de la tarjeta o llavero presentado. Recomendado para interiores y exteriores. Los lectores son Wiegand 26, permitiendo dotar a la instalación de control de accesos de una seguridad anti-sabotaje, al no incorporar el mecanismo de apertura de puerta ni la conexión de botón de salida. Estas funciones las soporta el controlador de puerta que emplee el protocolo Wiegand 26 y por tanto quedan fuera del alcance de manipulaciones. El controlador de puerta se instalará en el interior (zona segura) y el lector en el exterior. Configuración como AUTÓNOMO: * Capacidad de hasta 1.000 tarjetas o llaveros de usuarios. * Requiere de controlador de puerta (ref. 5276) para su conexión y funcionamiento. * Alimentación 12Vcc. Características Técnicas AUTÓNOMO: - No requiere contacto físico lector-tarjeta. Distancia de lectura a 5 cm (tarjeta) o 1,5 cm (llavero). - Información acústica de acciones. - Programación manual muy sencilla. Mediante tarjetas MASTER ALTAS y MASTER BAJAS. - Controlador autónomo (Ref.5276) con 1 salida de relé. - Activación abrepuertas por relé con tiempo programable. Programable 1 a 99 seg. Programación Autónomo - Se puede realizar de 2 maneras: Por Tarjetas Masters. Teclado programación IR incluido con el controlador. Se recomienda la instalación del controlador en la misma caja de empotrar o justo detrás del muro instalado, ya que así la programación por teclado IR será más sencillo, debido a que el programador requiere tener visión directa con el controlador. Configuración como CENTRALIZADO: *Lector de proximidad con capacidad de hasta: 1.020 tarjetas/llaveros de usuarios con la Unidad Central MDS (ref. 2405). 2.048 tarjetas/llaveros de usuarios con la Unidad Central AC Plus (ref. 4410). * Requiere de controlador de puerta (ref. 4420) para su conexión y funcionamiento. Características Técnicas CENTRALIZADO - No requiere contacto físico lector-tarjeta. Distancia de lectura a 5 cm (tarjeta) o 1,5 cm (llavero). - Información acústica de acciones. - El lector se puede utilizar con otros controladores de puerta que empleen los protocolos Wiegand 26 (WG). - Cableado: 5 hilos hasta el controlador de puerta. Programación Centralizado La programación se realiza desde el software PC correspondiente a la unidad central instalada (ref. 2405 o ref. 4410). - Para más información, ver Características Técnicas del controlador de puerta. ACCESORIOS Ref. 5276 CONTROLADOR AUTÓNOMO MINI Ref. 4420 CONTROLADOR DE PUERTA CENTRALIZADO. Ref. 4410 UNIDAD CENTRAL AC+ (DIN10) Ref. 2405 UNIDAD CENTRAL MDS (DIN10) Ref. 67501 ABREPUERTAS UNIV. 990N-P22 10-24V MAX (Abrepuertas con armadura corta de funcionamiento normal con pestillo ajustable) Ref. 4813 ALIMENTADOR 12Vdc/2A ESPECIFICACIONES TÉCNICAS CARACTERÍSTICAS MECÁNICAS APARIENCIA Aluminio 3mm. Perfil continuo. Protección ambiental (IP): 52 Protección golpes (IK): 07 DIMENSIONES Dimensiones (HxV mm): 130 x 128 Caja emp. ref. 8851 (HxVxP mm - incluida): 115 x 114 x 45 Caja sup. ref. 7061 (HxVxP mm - opcional): 130 x 128 x 33 CARACTERÍSTICAS TÉCNICAS Alimentación: - Autónomo 12 Vcc - Centralizado: 12Vcc. Consumo reposo: 12Vcc / 35mA Temperatura de funcionamiento: [-15ºC, +55ºC] Compatibilidad: Tarjetas/llaveros EM(125KHz), MIFARE (13,56MHz) y HID (ISOProxII, 125KHz) Protocolo proximidad Wiegand 26. Potencia radiada RF: 125KHz: 4.382dBuA/m, 13,56MHz: 2.02dBuA/m. Código EAN: 8424299069586
