# Caja de superficie para placa modelo City, referencia 7066 de Fermax. Serie 6 - de Fermax

- Propiedad del archivo: CONSTRUNARIO
- Formato: FIEBDC-3/2012
- Programa: Construnario Versión 3.51
- Fecha de los precios: 08/01/2024
- Divisa: EUR

**FMX07066** u Caja de superficie para placa modelo City, referencia 7066 de Fermax. Serie 6 - de Fermax
Precio: 43.00
Para realizar la instalación de una placa es necesario colocar una caja en la pared o muro donde posteriormente fijaremos la placa. Para aquellos casos donde no se desee o no se pueda practicar un hueco en la pared para la caja de empotrar (fachadas de mármol, piedra, etc.), se recomienda emplear una caja de superficie. La profundidad es de sólo 33mm., y su diseño se integra perfectamente con la estética de la placa. En caso de combinar varias placas, no se requiere utilizar el juego de separadores. Disponibles en todas las series. Seleccionar la caja de la serie necesaria, según el caso. SERIE 6 Medidas: 130x294x33 mm (horizontal-vertical-profundidad). Peso: 0,300 kg Medidas del producto embalado: 29,6x13x3,4 cm EAN 13: 8424299070667 Código EAN: 8424299070667
