# Placa City directorio, referencia 7309 de Fermax. Serie 5 WW - de Fermax

- Propiedad del archivo: CONSTRUNARIO
- Formato: FIEBDC-3/2012
- Programa: Construnario Versión 3.51
- Fecha de los precios: 08/01/2024
- Divisa: EUR

**FMX07309** u Placa City directorio, referencia 7309 de Fermax. Serie 5 WW - de Fermax
Precio: 188.00
Se puede instalar junto a placas con teclado con el fin de anotar el nombre correspondiente a cada uno de los códigos de las viviendas. La Placa Directorio debe ser de la la misma serie que la placa de portero/videoportero. Incluye unas lamparitas de iluminación. Nueva placa CityLine. Cityline es la línea de placas de calle de "perfil continuo" para edificios. Este nuevo modelo de placa es más robusto, más lujoso y de mayor calidad estética y funcional. El nuevo diseño integra, en su versión de videoportero, las funciones de audio y vídeo en un mismo módulo. Se caracteriza por su perfil curvo-convexo manteniendo las mismas características de su predecesora. Existe una compatibilidad total entre ambos modelos, asegurando su sustitución y reposición inmediatas. Están fabricadas en aluminio anodizado, de gran resistencia a la intemperie y a cambios climáticos. Incorpora nuevos materiales como el zamak cromado en testas y pulsadores Las placas Cityline no incluyen la caja de empotrar o superficie. Ésta debe solicitarse aparte. Es posible combinar dos o más placas, siempre que sean de la misma serie. Para acoplarlas perfectamente se debe utilizar un juego de separadores cada dos placas que se instalan entre sus cajas de empotrar. Color aluminio. Consumo por lampara de iluminación: 40 mA. Placa de la Serie 5. - Medidas placa: 130x246 mm (ancho-alto). - Medidas caja empotrar: 115x233x45 mm (ancho-alto-profundo). -Medidas caja superficie: 130x246x33 mm (ancho-alto-profundo). Peso: 0,703415 kg Medidas del producto embalado: 26,5x13,8x7 cm EAN 13: 8424299073095 Código EAN: 8424299073095
