# Marco placa de calle modelo Skyline, referencia 7337 de Fermax. 7V Serie 8 - de Fermax

- Propiedad del archivo: CONSTRUNARIO
- Formato: FIEBDC-3/2012
- Programa: Construnario Versión 3.51
- Fecha de los precios: 08/01/2024
- Divisa: EUR

**FMX07337** u Marco placa de calle modelo Skyline, referencia 7337 de Fermax. 7V Serie 8 - de Fermax
Precio: 61.00
La Nueva placa SKYLINE de portero electrónico y videoportero es una placa robusta y elegante, que destaca por su durabilidad y belleza, resistencia y fiabilidad. SKYLINE es la nueva línea de placas de calle de portero electrónico y videoportero de perfil contínuo y composición modular de Fermax. La línea se compone de 8 marcos de diferentes medidas donde se encajan fácilmente los diferentes módulos: pulsadores, tarjetero, cámara, amplificador, control de accesos, etc. Los marcos permiten acoplar un número determinado de módulos. Existen dos tamaños de módulos: V y W. Los módulos W miden el doble que los módulos V. Medidas Módulos. - Módulo V: 105,2x47,5 mm (ancho-alto). - Módulo W: 105,2x95 mm (ancho-alto). Es posible combinar dos o más placas, siempre que sean de la misma serie, para tener una mayor capacidad de pulsadores y accesorios. Marco SKYLINE 7V. Placa de la Serie 8. - Medidas placa: 130x389 mm (ancho-alto). - Medidas caja empotrar: 115x375x45 mm (ancho-alto-profundo). -Medidas caja superficie: 130x389x33 mm (ancho-alto-profundo). Peso: 0,554681 kg Medidas del producto embalado: 46,5x13,8x4,2 cm EAN 13: 8424299073378 Código EAN: 8424299073378
