# 1 pulsadores simples de llamada 101 W Duox/BUS2/VDS, referencia 7375 de Fermax. Para placa Skyline - de Fermax

- Propiedad del archivo: CONSTRUNARIO
- Formato: FIEBDC-3/2012
- Programa: Construnario Versión 3.51
- Fecha de los precios: 08/01/2024
- Divisa: EUR

**FMX07375** u 1 pulsadores simples de llamada 101 W Duox/BUS2/VDS, referencia 7375 de Fermax. Para placa Skyline - de Fermax
Precio: 57.00
Pulsadores de llamada integrados en módulos de pulsadores para la nueva placa SKYLINE, para su ubicación en el marco de la placa. Pulsadores de Llamada de zamak inyectado con acabado cromado, en línea con el perfil curvo de la placa. Estanco para exteriores. Dotados de contactos especiales con baño de oro que les proporcionan mayor durabilidad. La pulsación del botón de llamada es confirmada mediante un testigo acústico que emite el amplificador. Los pulsadores incluyen un tarjetero de policarbonato (acceso frontal), para alojar una etiqueta con el nombre del propietario de la vivienda y el número de puerta. Iluminación integrada que permite visualizar los tarjeteros, aún en la más completa oscuridad. Son metálicos y tienen una forma redondeada en línea con el perfil curvo de la placa. El montaje de los módulos de pulsadores es extremadamente sencillo. Una vez elegida la combinación de módulos según el número de viviendas, procedemos a encajarlos en el marco de la placa. El sistema de anclaje consiste en una leve presión desde el interior hacia el exterior. Finalmente, los distintos módulos de pulsadores se unen mediante unos conectores fácilmente enchufables que se incluyen. Módulos disponibles de pulsadores simples y dobles. La Nueva placa SKYLINE de portero electrónico y videoportero es una placa robusta y elegante, que destaca por su durabilidad y belleza, resistencia y fiabilidad. SKYLINE es la nueva línea de placas de calle de portero electrónico y videoportero de perfil contínuo y composición modular de Fermax. La línea se compone de 8 marcos de diferentes medidas donde se encajan fácilmente los diferentes módulos: pulsadores, tarjetero, cámara, amplificador, control de accesos, etc. Los marcos permiten acoplar un número determinado de módulos. Existen dos tamaños de módulos: V y W. Los módulos W miden el doble que los módulos V. Medidas Módulos. - Módulo V: 105,2x47,5 mm (ancho-alto). - Módulo W: 105,2x95 mm (ancho-alto). Es posible combinar dos o más placas, siempre que sean de la misma serie, para tener una mayor capacidad de pulsadores y accesorios. Módulo para ubicar en el marco de la Nueva placa SKYLINE. Existen 2 tamaños de módulos de pulsadores. Medidas Módulos. - Módulo V: 105,2x47,5 mm (ancho-alto). - Módulo W: 105,2x95 mm (ancho-alto). Consumo: 3 mA (iluminación por fila de pulsadores). Desarrollados para sistemas VDS y BUS2. No requieren módulos de extensión de llamadas. Peso: 0,1 kg Medidas del producto embalado: 11,5x5x3,3 cm EAN 13: 8424299073750 Código EAN: 8424299073750
