# Módulo audio modelo W VDS para placa Skyline, referencia 7415 - de Fermax

- Propiedad del archivo: CONSTRUNARIO
- Formato: FIEBDC-3/2012
- Programa: Construnario Versión 3.51
- Fecha de los precios: 08/01/2024
- Divisa: EUR

**FMX07415** u Módulo audio modelo W VDS para placa Skyline, referencia 7415 - de Fermax
Precio: 205.00
Módulo amplificador para incorporar en placas de portero SKYLINE. Es el módulo (grupo fónico) que incorpora los circuitos electrónicos necesarios para el funcionamiento del sistema de audio, apertura de puerta, etc.. en las instalaciones de portero. Dispone de ajustes de volumen, tanto en sentido calle-vivienda como vivienda-calle, para que el instalador pueda ajustar el nivel óptimo. La Nueva placa SKYLINE de portero electrónico y videoportero es una placa robusta y elegante, que destaca por su durabilidad y belleza, resistencia y fiabilidad. SKYLINE es la nueva línea de placas de calle de portero electrónico y videoportero de perfil contínuo y composición modular de Fermax. La línea se compone de 8 marcos de diferentes medidas donde se encajan fácilmente los diferentes módulos: pulsadores, tarjetero, cámara, amplificador, control de accesos, etc. Los marcos permiten acoplar un número determinado de módulos. Existen dos tamaños de módulos: V y W. Los módulos W miden el doble que los módulos V. Medidas Módulos. - Módulo V: 105,2x47,5 mm (ancho-alto). - Módulo W: 105,2x95 mm (ancho-alto). Es posible combinar dos o más placas, siempre que sean de la misma serie, para tener una mayor capacidad de pulsadores y accesorios. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (video). Distancia máxima desde primer acceso a última vivienda: 200 m. Módulo para ubicar en el marco de la Nueva placa SKYLINE. Medida Módulo. - Módulo W: 105,2x95 mm (ancho-alto). Alimentación del sistema: 18 Vdc Consumo: - en reposo: 40 mA. - llamada: 170 mA. - audio activo: 300 mA. - audio+video: 380 mA (consumo cámara: 80mA) - Iluminación módulo led tarjetero: 35 mA por módulo. IPK-437 Potencia audio sentido vivienda-calle: 2W Potencia audio sentido calle-vivienda: 0,15W Volumen regulable en ambos sentidos Temperatura funcionamiento: -10 a 60 ºC Peso: 0,3220204 kg Medidas del producto embalado: 13,5x10x6 cm EAN 13: 8424299074153 Código EAN: 8424299074153
