# Embellecedor metálico V, referencia 7442 de Fermax. Para placa Skyline - de Fermax

- Propiedad del archivo: CONSTRUNARIO
- Formato: FIEBDC-3/2012
- Programa: Construnario Versión 3.51
- Fecha de los precios: 08/01/2024
- Divisa: EUR

**FMX07442** u Embellecedor metálico V, referencia 7442 de Fermax. Para placa Skyline - de Fermax
Precio: 17.00
Módulo sin pulsadores Módulo para ubicar en el marco de la Nueva placa SKYLINE. Existen 2 tamaños de módulos: Medidas Módulos. - Módulo V: 105,2x47,5 mm (ancho-alto). - Módulo W: 105,2x95 mm (ancho-alto). Peso: 0,032005 kg Medidas del producto embalado: 4,8x1,9x11,3 cm EAN 13: 8424299074429 Código EAN: 8424299074429
