# Embellecedor metálico W, referencia 7443 de Fermax. Para placa Skyline - de Fermax

- Propiedad del archivo: CONSTRUNARIO
- Formato: FIEBDC-3/2012
- Programa: Construnario Versión 3.51
- Fecha de los precios: 08/01/2024
- Divisa: EUR

**FMX07443** u Embellecedor metálico W, referencia 7443 de Fermax. Para placa Skyline - de Fermax
Precio: 33.00
Módulo sin pulsadores Módulo para ubicar en el marco de la Nueva placa SKYLINE. Dimensiones: 95x105,2x19 mm (alto-ancho-profundo). Existen 2 tamaños de módulos: Medidas Módulos. - Módulo V: 105,2x47,5 mm (ancho-alto). - Módulo W: 105,2x95 mm (ancho-alto). Peso: 0,055575 kg Medidas del producto embalado: 9,5x1,9x11,3 cm EAN 13: 8424299074436 Código EAN: 8424299074436
