# Tarjetero panorámico modelo V para placa modelo Skyline, referencia 7444 de Fermax - de Fermax

- Propiedad del archivo: CONSTRUNARIO
- Formato: FIEBDC-3/2012
- Programa: Construnario Versión 3.51
- Fecha de los precios: 08/01/2024
- Divisa: EUR

**FMX07444** u Tarjetero panorámico modelo V para placa modelo Skyline, referencia 7444 de Fermax - de Fermax
Precio: 53.00
Tarjetero con iluminación para personalizar el edificio, anotar el nombre de la calle, el número, etc. Tarjetero informativo con iluminación para personalizar el edificio, indicar la dirección o como directorio de vecinos y códigos de puerta necesarios en placas digitales codificadas. Módulo para ubicar en el marco de la Nueva placa SKYLINE. Medidas:105,2(H) x 47,5(V) mm Existen 2 tamaños de módulos: Medidas Módulos. - Módulo V: 105,2x47,5 mm (ancho-alto). - Módulo W: 105,2x95 mm (ancho-alto). Peso: 0,050 kg Medidas del producto embalado: 11,5x5x3,3 cm EAN 13: 8424299074443 Código EAN: 8424299074443
