# Tarjetero panorámico para placa modelo Skyline, referencia 7445 de Fermax - de Fermax

- Propiedad del archivo: CONSTRUNARIO
- Formato: FIEBDC-3/2012
- Programa: Construnario Versión 3.51
- Fecha de los precios: 08/01/2024
- Divisa: EUR

**FMX07445** u Tarjetero panorámico para placa modelo Skyline, referencia 7445 de Fermax - de Fermax
Precio: 72.00
Tarjetero informativo con iluminación para personalizar el edificio, indicar la dirección o como directorio de vecinos y códigos de puerta necesarios en placas digitales codificadas. Módulo para ubicar en el marco de la Nueva placa SKYLINE. Dimensiones: 95x105,2x31 mm (alto-ancho-profundo). Existen 2 tamaños de módulos: Medidas Módulos. - Módulo V: 105,2x47,5 mm (ancho-alto). - Módulo W: 105,2x95 mm (ancho-alto). Peso: 0,17334 kg Medidas del producto embalado: 11,5x9,8x3,3 cm EAN 13: 8424299074450 Código EAN: 8424299074450
