# Teclado digital DUOX/BUS2/VDS/W, referencia 7447 de Fermax. Para placa Skyline - de Fermax

- Propiedad del archivo: CONSTRUNARIO
- Formato: FIEBDC-3/2012
- Programa: Construnario Versión 3.51
- Fecha de los precios: 08/01/2024
- Divisa: EUR

**FMX07447** u Teclado digital DUOX/BUS2/VDS/W, referencia 7447 de Fermax. Para placa Skyline - de Fermax
Precio: 290.00
El módulo teclado digital/direct permite realizar las llamadas, mediante la introducción del código correspondiente asignado a la vivienda.. Incorpora funciones de control de acceso mediante códigos de teclado (previamente programados), activando el abrepuertas al marcar un código determinado. Cada tecnología puede gestionar un número de códigos de apertura de puerta. Módulos disponibles: - Módulo teclado digital BUS2/VDS/MDS - Módulo teclado direct BUS2/VDS Módulo para ubicar en el marco de la Nueva placa SKYLINE. Medida Módulo. - Módulo W: 105,2x95 mm (ancho-alto). Cada tecnología puede gestionar un número de códigos de apertura de puerta: - Módulo Teclado Digital BUS2/VDS/MDS: * BUS2/VDS: 350 códigos * MDS: 1020 códigos - Módulo teclado direct BUS2/VDS: * BUS2/VDS: 1 código Módulos básicos para configuración de placas según tecnologías: - Módulo teclado digital BUS2/VDS/MDS * Placa Digital BUS2: Mód. Amplificador BUS2 + Módulo display digital BUS2/VDS + Mód. Teclado Digital BUS2/VDS/MDS * Placa Digital VDS: Mód. Amplificador VDS + Módulo display digital BUS2/VDS + Mód. Teclado Digital BUS2/VDS/MDS * Placa Digital MDS: Mód. Amplificador 4+N + Módulo display digital MDS + Mód. Teclado Digital BUS2/VDS/MDS - Módulo teclado direct BUS2/VDS * Placa Direct BUS2: Mód. Amplificador BUS2 + Módulo teclado direct BUS2/VDS * Placa Direct VDS: Mód. Amplificador VDS + Módulo teclado direct BUS2/VDS Peso: 0,2995 kg Medidas del producto embalado: 13,5x10x6 cm EAN 13: 8424299074474 Código EAN: 8424299074474
