# Módulo One to One V para placa modelo Skyline, referencia 7448 de Fermax - de Fermax

- Propiedad del archivo: CONSTRUNARIO
- Formato: FIEBDC-3/2012
- Programa: Construnario Versión 3.51
- Fecha de los precios: 08/01/2024
- Divisa: EUR

**FMX07448** u Módulo One to One V para placa modelo Skyline, referencia 7448 de Fermax - de Fermax
Precio: 79.00
El módulo OneToOne muestra mediante 4 iconos leds, el estado en que se encuentra la placa. Estos iconos simbolizan: - Llamada - Conversación - Apertura de Puerta - Canal ocupado. NOTA: El icono de «Canal ocupado», sólo lo muestra el Sistema VDS. Posibilidad de conexión en los diferentes Sistemas FERMAX. Módulo para ubicar en el marco de la Nueva placa SKYLINE. Este módulo es compatible con los sistemas: 4+n, VDS, BUS2 y MDS Digital y el cableado de los conectores dependerá del sistema escogido. Medida Módulo. - Módulo V: 105,2x47,5 mm (ancho-alto). Alimentación: el módulo no dispone de borna de alimentación, ésta se obtiene del amplificador o directorio electrónico al que está conectado. - En Sistema VDS, el módulo queda alimentado a 18 Vdc. - En Sistema BUS2, el módulo queda alimentado a 24 Vdc. - En Sistema MDS-Digital, el módulo queda alimentado a 12 Vdc. - En Sistema 4+n, el módulo queda alimentado a 17 Vdc. Consumo en reposo: 15 mA + 20mA icono activo. Temperatura de funcionamiento: -10ºC a +40ºC. Peso: 0,1756 kg Medidas del producto embalado: 13,5x10x6 cm EAN 13: 8424299074481 Código EAN: 8424299074481
