# Display digital DUOX/BUS2/VDS W, referencia 7449 de Fermax. Para placa Skyline - de Fermax

- Propiedad del archivo: CONSTRUNARIO
- Formato: FIEBDC-3/2012
- Programa: Construnario Versión 3.51
- Fecha de los precios: 08/01/2024
- Divisa: EUR

**FMX07449** u Display digital DUOX/BUS2/VDS W, referencia 7449 de Fermax. Para placa Skyline - de Fermax
Precio: 454.00
El módulo display digital permite la búsqueda y visualización del listado de vecinos (directorio electrónico) mediante los botones de navegación (teclas flechas), además de informar sobre el estado de la comunicación. La llamada a vivienda se puede realizar de dos formas: - mediante la introducción del código correspondiente asignado a la vivienda + la tecla "campana". - mediante búsqueda en el directorio electrónico del usuario (botones de navegación) y una vez encontrado pulsando la tecla "campana". Los botones de navegación , también permiten moverse por el menú de programación. Módulos disponibles: - Módulo display digital BUS2/VDS (Ref. 7449) - Módulo display digital MDS (Ref. 7451) Módulo para ubicar en el marco de la Nueva placa SKYLINE. Display LCD de gran contraste, retroiluminado de dos líneas de 16 caracteres cada una. Medida Módulo. - Módulo W: 105,2x95 mm (ancho-alto). Módulos básicos para configuración de placas según tecnologías: - Módulo display digital BUS2/VDS * Placa Digital BUS2: Mód. Amplificador BUS2 + Módulo display digital BUS2/VDS + Mód. Teclado Digital BUS2/VDS/MDS * Placa Digital VDS: Mód. Amplificador VDS + Módulo display digital BUS2/VDS + Mód. Teclado Digital BUS2/VDS/MDS - Módulo display digital MDS * Placa Digital MDS: Mód. Amplificador 4+N + Módulo display digital MDS + Mód. Teclado Digital BUS2/VDS/MDS Peso: 0,352686 kg Medidas del producto embalado: 13,5x10x6 cm EAN 13: 8424299074498 Código EAN: 8424299074498
