# Módulo One to One con bucle ind. V, para placa modelo Skyline, referencia 7452 de Fermax - de Fermax

- Propiedad del archivo: CONSTRUNARIO
- Formato: FIEBDC-3/2012
- Programa: Construnario Versión 3.51
- Fecha de los precios: 08/01/2024
- Divisa: EUR

**FMX07452** u Módulo One to One con bucle ind. V, para placa modelo Skyline, referencia 7452 de Fermax - de Fermax
Precio: 106.00
Módulo sistema de amplificación por bucle de inducción (teleloop) que se utiliza en combinación con módulos amplificadores de audio y video VDS y DUOX (que incluyen síntesis vocal de indicación de puerta abierta) para permitir el empleo por parte de personas que llevan prótesis acústicas (dotadas de selector T). Conexión al módulo amplificador mediante cable múltiple incluido. El módulo «OneToOne» con bucle inductivo muestra mediante 4 iconos leds, el estado en que se encuentra la placa. Estos iconos simbolizan: - Llamada - Conversación - Apertura de Puerta - Canal ocupado. Además, cada uno de los sonidos y audio reproducidos por el amplificador, son emitidos por el bucle inductivo hacia los dispositivos de las personas discapacitadas. ESPECIFICACIONES TÉCNICAS CONECTORES MÓDULO Este módulo es compatible con los sistemas: VDS y DUOX. El cableado de los conectores dependerá del sistema escogido. CN1: Conector de entrada para Pulsadores o Tarjetero (3 vías). CN2: Sin uso (7 vías). CN3: Conector de entrada para Leds estado (5 vías). CN4: Conector de salida para Pulsadores o Tarjetero (3 vías). CN5: Sin uso (7 vías). CN7: Conector de entrada para Altavoz amplifi cador. RG1: Regleta de alimentación. CARACTERÍSTICAS TÉCNICAS IP33 / IK06 Alimentación: • VDS: 18 Vdc • DUOX: B, B El bucle se alimenta de la regleta RG1. Consumo ONE TO ONE • VDS - audio activo: 350mA. - máximo: 1A. • DUOX: - audio activo: 315mA. - máximo: 1A. Código EAN: 8424299074528
