# Teclado W para modelo Skyline AC+, referencia 7453 de Fermax - de Fermax

- Propiedad del archivo: CONSTRUNARIO
- Formato: FIEBDC-3/2012
- Programa: Construnario Versión 3.51
- Fecha de los precios: 08/01/2024
- Divisa: EUR

**FMX07453** u Teclado W para modelo Skyline AC+, referencia 7453 de Fermax - de Fermax
Precio: 274.00
Módulo de control de accesos, para incorporar en placas de portero/videoportero Teclado tipo telefónico que permite la apertura de la puerta al introducir un código de hasta 6 dígitos previamente programado. Nueva placa CityLine. Cityline es la línea de placas de calle de "perfíl contínuo" para edificios. Este nuevo modelo de placa es más robusto, más lujoso y de mayor calidad estética y funcional. El nuevo diseño integra, en su versión de videoportero, las funciones de audio y video en un mismo módulo. Se caracteriza por su perfil curvo-convexo manteniendo las mismas características de su predecesora. Existe una compatibilidad total entre ambos modelos, asegurando su sustitución y reposición inmediatas. Están fabricadas en aluminio anodizado, de gran resistencia a la intemperie y a cambios climáticos. Incorpora nuevos materiales como el zamak cromado en testas y pulsadores Las placas Cityline no incluyen la caja de empotrar o superficie. Ésta debe solicitarse aparte. Es posible combinar dos o más placas, siempre que sean de la misma serie. Para acoplarlas perfectamente se debe utilizar un juego de separadores cada dos placas que se instalan entre sus cajas de empotrar. Color aluminio. Dispositivo que puede emplearse en sistemas de control de acceso centralizados "MDS" y/o "AC Plus". Los sistemas de control de acceso centralizados están compuestos de una parte hardware: centrales, lectores, conserjería, decoders, etc.. y una parte software que permite configurar y gestionar la instalación. Restringe el acceso a determinadas zonas privadas de una instalación (oficina, almacén, fábrica, polideportivo...) a aquellas personas que no estén en posesión de una credencial o identificación autorizada. Permite una gestión completa de una instalación con varias puertas y funciones avanzadas de control de acceso: restricciones por grupos de usuario tanto espaciales (áreas) como temporales (horarios), función antiretorno, limitación de aforo, mayor capacidad de usuarios, activación de dispositivos desde el lector, registro de las incidencias para su posterior consulta, centro de control o seguridad. A diferencia de otros sistemas, los sistemas de control de accesos centralizados permiten integrar otras funciones complementarias sin necesidad de controladores adicionales: - Intercomunicación. Para aquellos accesos en los que se debe permitir el paso a personal ajeno a la instalación. Pulsando un botón se pone en contacto con la conserjería y desde allí se permite el acceso. - Alarmas técnicas o de intrusión. Cada entrada y salida se puede programar con un tiempo de detección y actuación. - Automatización. Programador semanal que puede planificar activaciones diarias de relés y armado de sensores, individuales o por grupos. - Ascensores. Se puede restringir el acceso a determinados pisos en función del identificador (sólo en MDS). La información de los usuarios y las restricciones asociadas se almacenan en una Unidad Central que es la encargada de tomar las decisiones de conceder o denegar el acceso. ESPECIFICACIONES TÉCNICAS Alimentación: 12 Vdc El CP es capaz de controlar los siguientes elementos para una puerta: Lector de entrada y lector de salida situados, uno en el exterior de la instalación y otro en la interior (opcional). Distancia máxima entre Controlador de Puerta y Lector: 10 metros. Un pulsador de salida, que permite la apertura de la puerta (de tipo peatonal) desde la parte interior de la instalación. En caso de puerta de vehículos, permite conectar un bucle inductivo de presencia. Un pulsador de Trades (horario comercial), situado en la parte exterior de la instalación, que permite la apertura de la puerta en un horario establecido. Un sensor de puerta de 4/6 estados. En caso de puerta de vehículos, permite conectar un bucle inductivo de validación. Dos relés. Uno de ellos puede emplearse para controlar el abrepuertas, el otro es empleado como relé auxiliar, y puede ser usado para controlar una alarma asociada a lapuerta. Admite la conexión de lectores estándar, que pueden ser de cuatro tipos distintos: • Lectores con salida de datos en formato Wiegand-26. • Lectores con salida en datos en formato MagStripe (ABA Track II o Data/Clock). • Lectores de llave de botón tipo Dallas i-Button. • Teclados matriciales con salida de datos en formato 8-bit burst. Alimentación 12 Vdc ± 10% (CN1). Consumo. 15 mA min; 100 mA max. Temperatura de funcionamiento 0 ÷ +60 ºC con H.R. 90% sin condensación. Dimensiones: 85 x 88 x 25 mm Peso: 0,379186 kg Medidas del producto embalado: 13,5x10x6 cm EAN 13: 8424299074535 Código EAN: 8424299074535
