# Teclado direct AC+ W, referencia 7457 de Fermax. Para placa Skyline - de Fermax

- Propiedad del archivo: CONSTRUNARIO
- Formato: FIEBDC-3/2012
- Programa: Construnario Versión 3.51
- Fecha de los precios: 08/01/2024
- Divisa: EUR

**FMX07457** u Teclado direct AC+ W, referencia 7457 de Fermax. Para placa Skyline - de Fermax
Precio: 220.00
El módulo teclado direct CAC, permite su conexión con placas digitales Lynx y algunos lectores de control de accesos: proximidad, huella...etc. En las placas, permite realizar las llamadas, mediante la introducción del código correspondiente asignado a la vivienda e incorpora funciones de control de acceso mediante códigos de teclado (previamente programados), activando el abrepuertas al marcar un código determinado. En los lectores de control de acceso en función de la tecnología propia del lector (tipo de interacción entre el identificador y el lector), permitiría también funciones de control de acceso mediante códigos de teclado (previamente programados). Cada tecnología puede gestionar un número de códigos de apertura de puerta. La Nueva placa SKYLINE de portero electrónico y videoportero es una placa robusta y elegante, que destaca por su durabilidad y belleza, resistencia y fiabilidad. SKYLINE es la nueva línea de placas de calle de portero electrónico y videoportero de perfil contínuo y composición modular de Fermax. La línea se compone de 8 marcos de diferentes medidas donde se encajan fácilmente los diferentes módulos: pulsadores, tarjetero, cámara, amplificador, control de accesos, etc. Los marcos permiten acoplar un número determinado de módulos. Existen dos tamaños de módulos: V y W. Los módulos W miden el doble que los módulos V. Medidas Módulos. - Módulo V: 105,2x47,5 mm (ancho-alto). - Módulo W: 105,2x95 mm (ancho-alto). Es posible combinar dos o más placas, siempre que sean de la misma serie, para tener una mayor capacidad de pulsadores y accesorios. Módulo para ubicar en el marco de la Nueva placa SKYLINE. Medida Módulo. - Módulo W: 105,2x95 mm (ancho-alto). En los lectores de control de accesos, según el tipo de programación y dependiendo del nivel de seguridad requerido, el teclado se utiliza para el funcionamiento con doble seguridad. - Funcionamiento doble seguridad: Tecnología del propio lector de control de accesos (proximidad, huella...etc.) + código (teclado). La apertura se realiza al introducir el identificador correspondiente de ambos lectores (previamente programados). - Funcionamiento normal: Tecnología del propio lector de control de accesos (proximidad, huella...etc.) y códigos (teclado) por separado. Cada lector al introducir el identificador correspondiente (previamente programado), realiza la apertura de manera independiente. IPK-437 Temperatura funcionamiento: -10 a 60 ºC Peso: 0,3056 kg Medidas del producto embalado: 13,5x10x6 cm EAN 13: 8424299074573 Código EAN: 8424299074573
